# Ausbau Hindenburgstraße, Erneuerung d. SB
Angebotsaufforderung (GAEB DA XML 3.3, DA83)
Projekt: 66122...
Währung: EUR
Erstellt mit: GXML Toolbox V3.3 R20220330, ORCA AVA 26 26.00.02, 30.12.2025

## Allgemeine Vorbemerkung zur Baumaßnahme
Allgemeine Vorbemerkung zur Baumaßnahme

Die Gemeinde Kall gestaltet die Nebenanlagen in der Hindenburgstraße im Ortskern Kall neu. Die Baumaßnahme wird zusammen mit dem Landesbetrieb Straßenbau NRW ausgeführt.
Aktuell laufen die Arbeiten für den Ersatzneubau der Unterführung Kallbaches und von zwei Stützmauern entlang des Kallbaches an der Hindenburgstraße und Loshardt.

Im Frühjahr 2026 wird mit den Arbeiten zum verlegen von Versorgungsleitungen und der Kanalsanierung bzw. Erneuerung der Fahrbahn mit Nebenanlagen begonnen.

Im Zuge des Straßenbaus wird die Straßenbeleuchtung erneuert.

Zu Revisionszwecken muss das neu verlegte SB Kabel, Leuchtstellen, Leerrohr sowie die Verbindungsmuffen per
GPS eingemessen werden. Die ermittelten Daten sind der
Gemeinde Kall digital zur Übernahme ins GEO -
Informationssystem zu übergeben. Zusätzlich sind Pläne im DXF-Format anzufertigen

Es wird dringend empfohlen, sich vor Angebotsabgabe die Gegebenheiten vor Ort anzusehen.
Nachtragsanforderungen, die aus Unkenntnis der örtlichen Gegebenheiten resultieren,
werden nicht anerkannt.

## 01 Straßenbeleuchtung Hindenburgstraße

### Titel 01 Technische Bearbeitung

**01.1 Planung, Bauüberwachung und Dokumentation**
*** Pauschalposition
- Ausführungsplanung
- Planwerk Erstellung
- Überwachung der Ausführung
- Mitwirken der Koordination der am Projekt Beteiligten
- Gemeinsames Aufmass mit den ausführenden Unternehmen
- fachtechnische Abnahme der Leistungen
Menge: 1,000 psch

**01.2 Freischalten unter Beachtung der 5 Sicherheitsregeln**
Die Abrechnung erfolgt je Einschaltstelle und Arbeitstag.
Menge: 10,000 Stk

**01.3 Verkehrssicherung und Baustelleneinrichtung, Gefälle der Straße kleiner 8 %**
Baustelleneinrichtungen und
Verkehrssicherungsmaßnahmen richten sich nach den
Vorschriften der RSA (Regelpläne B IV / B IV/2).

Die Abrechnung der Baustelleneinrichtung erfolgt je
Lichtpunk beinhaltet den Auf- und Abbau der
Sicherungseinrichtung. Arbeitsfahrzeuge als
Sicherungsfahrzeuge sind im Angebotspreis
berücksichtigt.

Notwendige Genehmigungen beim Strassenverkehrsamt
werden eingeholt.
Menge: 10,000 Stk

**01.4 Prüfung elektrische Einrichtungen, Inbetriebnahmeprüfung nach DIN VDE 0100 Teil 600**
*** Pauschalposition
Nach Fertigstellung der kompletten Anlage wird eine
Funktionsprüfung, einschl. Isolationsprüfung des neu
verlegten Kabels. durchgeführt.
Die Prüfung umfasst alle Maßnahmen, mit denen
festgestellt wird, ob die gesamte elektrische Anlage
normgerecht errichtet wurde.

Das Ergebnis aller Prüfungen und Messungen wird
schriftlich niedergelegt.
Menge: 1,000 psch

**01.5 Einmessen des Straßenbeleuchtungskabel und der Leuchtstelle mit GPS**
Einmessen:
Straßenbeleuchtungskabel
Verbindungsmuffen
Leuchtstelle
per GPS und Übernahme ins GEO - Informationssystem
Menge: 332,800 m

**01.6 Masttransport auf Baustelle**
*** Pauschalposition
Masten auf die Baustelle liefern und nach Angaben
des Bauherrn/ der Bauleitung lagern.
(je Lieferung bis max. 10 Masten)
Menge: 1,000 psch

**01.7 Leuchte am Mast montieren**
Mastleuchte als Ansatz-, Aufsatz-, Hänge- oder Bogenleuchte betriebsfertig montieren inkl. Leuchte zusammenbauen. Leuchte auf Leuchtenträger montieren und Leuchtenanschlussleitung in Mast einziehen, anpassen, absetzen und betriebsfertig am Kabelübergangskasten sowie an der Leuchte anschließen. Einsetzen der Lampe(n).
Menge: 10,000 Stk

**01.8 Leuchte am Mast demontieren**
Mastleuchte als Ansatz-, Aufsatz-, Hänge- oder Bogenleuchte demontieren inkl. Leuchte vom Leuchtenträger demontieren. Leuchtenanschlussleitung abklemmen und ausziehen.
Leuchte zur Wiederverwendung zwischenlagern
Menge: 8,000 Stk

**01.9 Arbeitskraft Normalstunde**
Stundenverrechnungssatz für Arbeitskraft Normalstunde für Arbeiten, welche nicht im Standard-Leistungsverzeichnis aufgeführt sind oder zur Störungsbeseitigung.
Abrechnung nur auf Anordnung des AG.
Normalstunden im Zeitraum: Montag-Freitag von 06:00-18:00 Uhr
Menge: 10,000 h

**01.10 Steigerfahrzeug bis 14 m ohne Fahrer und Bedienung**
Stundenverrechnungssatz Steigerfahrzeug bis 14 m ohne Fahrer und Bedienung bei Abrechnung von Leistungen für die es keine SLV-Position gibt, inkl. Vorhalte- und Betriebsstoffkosten.
Anwendung und Abrechnung nur auf Anordnung des AG.
Menge: 5,000 h

### Titel 02 Material

**02.1 Kabel NYY-J 5 x 10 qmm**
Kabel NYY-J 5 x 10 qmm liefern
Menge: 350,000 m

**02.2 Leuchtenmast 8,0 m LPH**
Gesamtlänge: 9200 mm
Lichtpunkthöhe: 8000 mm
Mastzopf-Ø 76 mm.
Rostschutzmanschette auf Abstand geschweißt,
Wandstärke 4 mm, Länge 400 mm.

Fabrikat: Europoles-Lichtmast oder gleichwertig
Typ: KLM 80/76/RSM
Menge: 6,000 Stk

**02.3 Leuchtenmast 8,0 m LPH mit FLP**
Mast mit Fuß-Flanschplatte
Gesamtlänge: 8000 mm
Lichtpunkthöhe: 8000 mm
Mastzopf-Ø 76 mm.

Fabrikat: Europoles-Lichtmast oder gleichwertig
Typ: KLM 80/76/FLP
Menge: 3,000 Stk

**02.4 Kantenschützer**
Menge: 10,000 Stk

**02.5 Kabelübergangskasten liefern und einbauen**
Eigenschaften:
Gehäuse: Kunststoff, schlagfest, flammwidrig
Schutzklasse II
Schutzart: IP 54

Fabrikat:  Tyco oder gleichwertig
Type:  EKM 2050
Menge: 9,000 Stk

**02.6 SB-Erdung blank/ isoliert als Einheit liefern und montieren**
An Stoßstellen ist der Erdungsleiter verbunden und mittels Schrumpfschlauch gegen Korrossion geschützt.

Erdungsleiter als Einheit hergestellt:
15 m Erdungsleiter blank (35 qmm Cu)
2 m Kabel NYY-J 1 x 16 qmm
0,2 m Schrumpfschlauch 25/8
1 Stk Pressverbinder Cu

Alternativ kommt ein Tiefenerder zur Ausführung, der Einheitspreis ändert sich dadurch nicht.
Menge: 4,000 Stk

**02.7 Schrumpfendkappe SKH 22**
Menge: 5,000 Stk

**02.8 Schrumpfverbindungsmuffe 5x6-16**
Menge: 4,000 Stk

**02.9 Trilux Lumega 600 9701 LR-SG-AB2L/LED 15/26/38-730**
*** Bedarfsposition ohne GB
liefern der vorgenannten Leuchte
Menge: 10,000 Stk
